# Sistema "VELUX" de tubo solar para cubiertas planas

- Propiedad del archivo: CYPE Ingenieros S.A.
- Formato: FIEBDC-3/2016
- Programa: Generador de precios de la construcción. CYPE Ingenieros, S.A.
- Fecha: 03/07/2024
- Divisa: EUR
- Costes indirectos: 3 %
- IVA: 21 %

## Q Cubiertas

### QL Lucernarios

#### QLT Tubos solares

**QLT020** Ud Sistema "VELUX" de tubo solar para cubiertas planas.
Tubo solar rígido, modelo TCR 0K14 2010 "VELUX", de 35 cm de diámetro, compuesto por un marco de PVC blanco de 15 cm de altura, hoja de material plástico (ABS), cúpula exterior transparente de polimetilmetacrilato (PMMA), dos tubos rígidos de aluminio, con revestimiento interior reflectante, de 62 cm de longitud y 35 cm de diámetro, dos codos regulables entre 0° y 45°, kit difusor con doble panel acrílico aislante y anillo embellecedor interior, de plástico, de color blanco, instalado en cubiertas planas con pendientes de 0° a 15°, mediante 1 extensión rígida de aluminio, con revestimiento interior reflectante, modelo ZTR 0K14, de 62 cm de longitud y 35 cm de diámetro. Totalmente equipado y montado.
Incluye: Replanteo. Presentación, aplomado y nivelación del marco. Atornillado de los elementos de fijación del marco. Sellado de juntas perimetrales. Colocación de accesorios.
Criterio de medición de proyecto: Número de unidades previstas, según documentación gráfica de Proyecto.
Criterio de medición de obra: Se medirá el número de unidades realmente ejecutadas según especificaciones de Proyecto.

| Código | Ud | Descripción | Rendimiento | Precio | Importe |
|---|---|---|---|---|---|
| mt21trv060b | Ud | Tubo solar rígido, modelo TCR 0K14 2010 "VELUX", de 35 cm de diámetro, compuesto por un marco de PVC blanco de 15 cm de altura, hoja de material plástico (ABS), cúpula exterior transparente de polimetilmetacrilato (PMMA), dos tubos rígidos de aluminio, con revestimiento interior reflectante, de 62 cm de longitud y 35 cm de diámetro, dos codos regulables entre 0° y 45°, kit difusor con doble panel acrílico aislante y anillo embellecedor interior, de plástico, de color blanco, para instalación en cubiertas planas con pendientes de 0° a 15°. (material) | 1 | 619 | 619.000 |
| mt21trv020c | Ud | Extensión rígida de aluminio, con revestimiento interior reflectante, para tubo solar, modelo ZTR 0K14 0062 "VELUX", de 62 cm de longitud y 35 cm de diámetro. (material) | 1 | 81 | 81.000 |
| mo011 | h | Oficial 1ª montador. (mano de obra) | 1.335 | 22.74 | 30.358 |
| mo080 | h | Ayudante montador. (mano de obra) | 0.556 | 21.02 | 11.687 |
| % | % | Costes directos complementarios | 2 % | 742.045 | 14.841 |
|  |  | Costes directos |  |  | 756.886 |
